# an der Ruhr, Otto-Pankok-Gymnasium
Angebotsaufforderung (GAEB DA XML 3.3, DA83)
Projekt: Mülheim
Währung: EUR
Auftraggeber: 0
Erstellt mit: SJ OFFICE/ GXML Toolbox V3.3 R20201215, Modul AVA, 14.08.2025

## Baubeschreibung
Baubeschreibung

Globale Angaben zum Bauvorhaben

Name und Anschrift des Auftraggebers:

ImmobilienService der Stadt Mülheim an der Ruhr
Technisches Rathaus
Hans-Boeckler-Platz 5
45468 Mülheim an der Ruhr

Beschreibung des Bauvorhabens:
Umbau und Neubau des Otto-Pankok-Gymnasium. Das Bestandsgebäude wird umgebaut und saniert. Ein zeitgemäßer Neubau und Erweiterungsbau grenzt direkt an den Bestandsbau und die Sporthalle an.
Bestandteil der Ausschreibung sind die Whiteboard-Rahmen, Sitzbänke, Sitzpodeste und Tische, inklusive Vorhaltung für Elektrifizierung der Möbelelemente. Pläne dazu werden beigestellt.

Angaben zur Örtlichkeit

Anschrift der Baustelle:
Otto-Pankok-Gymnasium
Von-Bock-Straße 81
45468 Mülheim an der Ruhr

Lage des Grundstücks:
Flurstück:  279
Flur: 41
Gemarkung: Mülheim an der Ruhr

An das Bauvorhaben grenzen folgende Bebauungen an:
Das Baugebiet liegt in einem Wohngebiet mit Mehrfamilienhäusern. Im Westen wird das Grundstück von der Von-Bock-Straße begrenzt, im Norden von der Adolfstraße und im Osten von der Gaußstraße. Im Süden grenzt die Oberstraße an. Hier liegen auch  die Gebäude der Städtischen Realschule. Von der Oberstraße, sowie von der Von-Bock-Straße wird der Lehrerparkplatz südwestlich erschlossen. Die Polizeiinspektion von Mühlheim an der Ruhr liegt im Westen des Otto-Pankok-Gymnasium.

Anzahl und Höhe der geplanten Geschosse:  Hauptgebäude 5-geschossig

Besondere Umstände:
Das Gelände ist zwar von allen Seiten durch Straßen zugänglich, allerdings sind diese recht eng und durch den fortlaufenden Schulbetrieb und die Bauarbeiten eingeschränkt.

Die Baustellenzufahrt wird gekennzeichnet.

Wegen des geringen Platzes, ist es zwingend erforderlich die Anfahrt- und Anlieferzeiten mit dem Bauherrn / der Bauleitung abzusprechen und zu koordinieren.

Termine und Fristen

Folgende Ausführungsfristen des Lerninsel-Mobiliars sind zu beachten:

- Frühester Start ab 02.03.2026 (Hinweis: der Start der Arbeiten ist nach dem Stand der weiteren Arbeiten im Vorfeld abzustimmen und kann auch deutlich später liegen, da nur der späteste Fertigstellungstermin s.u. wichtig ist)
- Ausführungszeit ca. 6-8 Wochen (bzw. nach Einschätzung des AN)
  Späteste Fertigstellung ca. 6- 8 Wochen nach Start der Arbeiten jedoch spätestens bis 17.07.2026 (bzw.  vor dem Start der Sommerferien 2026 in NRW)

Die Anlieferung und Möbelierung der beiden Bauteile erfolgt in 2 separaten Bauabschnitten, das bedeutet, dass zunächst der Erweiterungsbau möbliert wird und danach das Hauptgebäude.

Angaben zur Baustelle

Lage und Transportwege
Die Zufahrt ist über die Gaußstraße möglich.

Zufahrtmöglichkeiten:
Breite: ca. 5 m engste Stelle
Höhe: keine Beschränkung
Tragfähigkeit: 40 t

Anlieferungen sind zuvor mit dem Architekturbüro Hüttènes (Bauleitung) abzusprechen..

Die Baustellenzufahrt wird von mehreren Gewerken genutzt und ist frei zu halten.

In den Gebäuden sind Böden der Treppenhäuser mit Betonwerstein ausgelegt und in den Fluren und Lernbereichen mit Vinyl verlegt. Die Böden sind entsprechend bei Einbringung vor Verschmutzung und Beschädigung zu schützen.

Angaben im Leistungsverzeichnis

Maßangaben im Leistungsverzeichnis
Alle Stärkeangaben sind als Mindeststärke (Dicke) zu sehen. Alle sonstigen Maßangaben (BxHxT) sind als „ca." -Angaben zu sehen. Abweichungen von den Sollmaßen der Bauteile können in einem gewissen Umfang (maximal 2%) akzeptiert werden. Diese dürfen jedoch keine Einschränkung für die Funktion, Nutzung und Gebrauchstauglichkeit oder die Gestaltung der Bauteile bedeuten. Schrankvolumen dürfen nicht eingeschränkt werden.
Vor der Fertigung der Möbel muß ein Aufmaß vor Ort vom Bieter durchgeführt werden!

Leistungsumfang

- Auftragsklärung mit Festlegungen Farben, Dekore, Details
- Aufmass der Räume je nach Notwendigkeit bis zu 3x während der Projektphase
- Benennung und Einsatz eines deutschsprachige Bauleiters/Projektleiters, der die Baumaßnahme ständig betreut und dem Projektleiter des Fachplaner als Ansprechpartner zur Verfügung steht
- Prüfung der Vorgewerke je nach Notwendigkeit bis zu 3x während der Projektphase
- Wenn bauseitige Vorleistungen erforderlich sind, hat der Auftragnehmer dem Auftraggeber rechtzeitig die erforderlichen Angaben möglichst in Verbindung mit Detailzeichnungen zu übergeben
- die Lieferung frei Verwendungsstelle
- Einrichten, Unterhalten und Räumen der Baustelle, einschl. Stellen / Aufbau, Vorhalten und Abbau aller für die Durchführung erforderlichen Werkzeuge, Geräte, Maschinen (auch Leitern, Hebegeräte, Kräne ect.) sowie sonstiger Hilfsmittel.
- die komplette gebrauchs- und betriebsfertige Montage (inkl. Anschlussarbeiten)
- die Medienanschlüsse der Möbel an die bauseitigen Medien einschließlich Montage und Anschlussmaterial
- Vorhalten der Leistungsbeschreibung auf der Baustelle
- Einweisung der Nutzer in die Anwendung der Einrichtung (Wiederholung der Einweisung bei Bedarf)

Angaben zur Ausführung allgemein

Vor Ausführungsbeginn hat der Auftragnehmer mit dem Auftraggeber festzulegen, wo das zu verwendende Material auf der Baustelle gelagert werden kann, um gegenseitige Störungen der am Bau beteiligten Handwerker während der Bauausführung zu vermeiden.

Vor der Durchführung von Stemm-, Bohr- und Einsetzarbeiten an Estrichen sowie geputzten Wänden und Decken sind Leitungen mit einem Suchgerät zu orten.

Alle Maße sind vor der Ausführung am Bau zu überprüfen, sofern keine Detailzeichnungen mit verbindlichen Maßangaben vorliegen.

Zur Angebotserstellung ist die Ausführungsplanung des Fachplaners zu beachten. Es sind Installationsangaben und Installationspositionen zu übernehmen und bei der Angebotserstellung zu berücksichtigen.

Vor Beginn der Arbeiten sind die tatsächlichen Einbauhöhen bezogen auf das gesamte Ausbausystem mit der Bauleitung abzustimmen, wenn unzulässige Toleranzen oder Änderungen des geplanten Fußbodenaufbaus festgestellt oder vermutet werden.

Bei Schleifarbeiten im Trockenverfahren sind Absauggeräte zu verwenden.

Elastische Fugen sind grundsätzlich zu hinterfüllen, um eine Dreiflankenhaftung zu vermeiden. Als Hinterfüllung sind geschlossenzellige, nicht saugende Materialien zu verwenden.

Abrechnung

Abrechnung erfolgt nach Werksplanung und dem Aufmass. Die Mengenermittlung ist entsprechend den Ordnungszahlen des Vertrages zu gliedern und in den übergebenen Zeichnungen übersichtlich und prüfbar durch den Auftragnehmer darzustellen. Die Ermittlung der Mengen hat als steigende Mengenermittlung zu erfolgen und ist in ihrem Leistungsstand den gewünschten Abschlagzahlungen anzupassen.

Örtliche Aufmaße von nicht zeichnerisch dargestellten Leistungen sind in die Abrechnungszeichnungen zu übertragen oder mit dem Hinweis auf ein separates Aufmaß kenntlich zu machen.

Für die Ermittlung von Mengen hat der Auftragnehmer grundsätzlich die Möglichkeiten der EDV zu nutzen.
Auf die Regelungen für die elektronische Bauabrechnung (EDV Verfahrensbeschreibung REB 23.003) und deren Benutzung wird hingewiesen.
Die Verwendung von Tabellen-Kalkulationsprogrammen (z.B. Excel) ist nur gestattet bei gleichzeitiger Übergabe als Datenträger der zu prüfenden Mengen.

Rechnungslegung
Die Rechnungslegung erfolgt an die folgende Kostenstelle:

ImmobilienService der Stadt Mülheim an der Ruhr
Technisches Rathaus
Hans-Boeckler-Platz 5
45468 Mülheim an der Ruhr

Die Aufmasse und Rechnungen sind getrennt nach den Titel und den genannten Modalitäten zu erstellen.
Die ggf. anfallenden Mehrkosten hierfür sind in die Einheitspreise einzurechnen.

Mitgeltende Normen, Regeln und Anforderung für den Schulbetrieb

Die Sach- und Fachkunde des Bieters wird vorausgesetzt. Es gelten die für das Gewerk maßgeblichen DIN-, DIN EN- und DIN EN ISO-Normen, zusätzlich alle weiteren einschlägigen und zum Zeitpunkt der Angebotsabgabe gültigen Normen, Vorschriften und Richtlinien.

Die technische Ausstattung, die Einrichtung, die Produkte und die Anlagen müssen für den Schulbetrieb geeignet sein. Dort wo Prüfzeugnisse (z.B. GS-Zertifizierungen oder ähnliche und gleichwertige Zertifizierungen) nach Normen und Vorschriften für den Schuleinsatz erforderlich und notwendig sind, sind diese zu berücksichtigen und jederzeit auf Anforderung vorzulegen.

Angaben zu Stoffen und Bauteilen

Alle angebotenen Möbel und Baustoffe dürfen nach der Verarbeitung die zulässigen Emissions- und Immissionsgrenzen nicht überschreiten. Alle verwendeten Materialien, Leime und Lacke müssen toxikologisch unbedenklich sein. Es dürfen keinerlei tropische Hölzer verwendet werden. Die angebotenen Produkte müssen PVC- und chromfrei hergestellt sein.

Holzwerkstoffe müssen das RAL-Umweltzeichen 76 haben.

Holz muss frei von holzzerstörenden Pilzen und Insekten sein. Es darf keine Markröhren und Querrisse aufweisen.

Bei wesentlichen - von der Holzart abhängigen - Unterschieden zwischen Kern- und Splintholz soll an sichtbaren Stellen bei nicht deckenden Beschichtungen kein Splint zu sehen sein.

Entsorgung von Abfall nach DIN 18299

Die Entsorgung von Abfall nach den Abschnitten 4.1.11 und 4.1.12 ATV DIN 18299 hat umgehend, spätestens täglich zum Abschluss der jeweiligen Arbeiten, zu erfolgen.

Alternativ zum Abfahren ist das Entsorgen in geeignete, auf der Baustelle lagernde Abfalltransportbehälter des Auftragnehmers zulässig. Es obliegt in diesem Fall dem jeweiligen Auftragnehmer selber dafür zu sorgen, dass keine Unbefugten Abfälle in diese Behälter füllen.

## Vorbemerkungen Tischlerarbeiten
Tischlerarbeiten

Technische Vorbemerkungen

Mitgeltende Normen und Regeln

Allgemeines

Es gelten jeweils die Normen und Regeln in der zum Vertragsschluss gültigen Fassung einschließlich der Änderungen, Berichtigungen und Beiblätter.

Soweit in der Leistungsbeschreibung auf Technische Spezifikationen, z. B. nationale Normen, mit denen Europäische Normen umgesetzt werden, europäisch technische Bewertungen, gemeinsame technische Spezifikationen, Internationale Normen, Bezug genommen wird, werden auch ohne den ausdrücklichen Zusatz: „oder gleichwertig", immer gleichwertige Technische Spezifikationen in Bezug genommen.

DIN EN 300
Platten aus langen, flachen, ausgerichteten Spänen (OSB) - Definitionen, Klassifizierung und Anforderungen

DIN EN 335
Dauerhaftigkeit von Holz und Holzprodukten - Gebrauchsklassen: Definitionen, Anwendung bei Vollholz und Holzprodukten

DIN EN 350
Dauerhaftigkeit von Holz und Holzprodukten - Prüfung und Klassifizierung der Dauerhaftigkeit von Holz und Holzprodukten gegen biologischen Angriff

DIN EN 438-2
Dekorative Hochdruck-Schichtpressstoffplatten (HPL) - Platten auf Basis härtbarer Harze (Schichtpressstoffe) - Teil 2: Bestimmung der Eigenschaften

DIN EN 438-3
Dekorative Hochdruck-Schichtpressstoffplatten (HPL) - Platten auf Basis härtbarer Harze (Schichtpressstoffe) - Teil 3: Klassifizierung und Spezifikationen für Platten mit einer Dicke kleiner als 2 mm, vorgesehen zum Verkleben auf ein Trägermaterial

DIN EN 438-4
Dekorative Hochdruck-Schichtpressstoffplatten (HPL) - Platten auf Basis härtbarer Harze (Schichtpressstoffe) - Teil 4: Klassifizierung und Spezifikationen für Kompakt-Schichtpressstoffe mit einer Dicke von 2 mm und größer

DIN EN 438-5
Dekorative Hochdruck-Schichtpressstoffplatten (HPL) - Platten auf Basis härtbarer Harze (Schichtpressstoffe) - Teil 5: Klassifizierung und Spezifikationen für Schichtpressstoffe für Fußböden mit einer Dicke kleiner 2 mm, vorgesehen zum Verkleben auf ein Trägermaterial

DIN EN 438-6
Dekorative Hochdruck-Schichtpressstoffplatten (HPL) - Platten auf Basis härtbarer Harze (Schichtpressstoffe) - Teil 6: Klassifizierung und Spezifikationen für Kompakt-Schichtpressstoffe für die Anwendung im Freien mit einer Dicke von 2 mm und größer

DIN EN 438-7
Dekorative Hochdruck-Schichtpressstoffplatten (HPL) - Platten auf Basis härtbarer Harze (Schichtpressstoffe) - Teil 7: Kompaktplatten und HPL-Mehrschicht-Verbundplatten für Wand- und Deckenbekleidungen für Innen- und Außenanwendung

DIN EN 438-8
Dekorative Hochdruck-Schichtpressstoffplatten (HPL) - Platten auf Basis härtbarer Harze (Schichtpressstoffe) - Teil 8: Klassifizierung und Spezifikationen für Design-Schichtpressstoffe

DIN EN 438-9
Dekorative Hochdruck-Schichtpressstoffplatten (HPL) - Platten auf Basis härtbarer Harze (Schichtpressstoffe) - Teil 9: Klassifizierung und Spezifikationen für Schichtpressstoffe mit alternativem Kernaufbau

DIN EN 460
Dauerhaftigkeit von Holz und Holzprodukten - Natürliche Dauerhaftigkeit von Vollholz - Leitfaden für die Anforderungen an die Dauerhaftigkeit von Holz für die Anwendung in den Gefährdungsklassen

VdS 2021
Baustellen  Unverbindlicher Leitfaden für ein umfassendes Schutzkonzept
Herausgeber: Gesamtverband der Deutschen Versicherungswirtschaft e.V. (GDV)

Angaben zur Baustelle

Lage und Transportwege

Die Zufahrt ist über die Gaußstraße möglich.
Die Zufahrtbreite beträgt ca. 5 m.
Anlieferungen sind zuvor mit dem Bauleiter Herrn Farys Tel.: 0152 21585957 abzustimmen.
Die Zufahrt kann von Fahrzeugen bis zu 40 Tonnen befahren werden.
Innerhalb des Gebäudes besteht die Möglichkeit über das Treppenhaus Materialien zu transportieren.

Die Arbeiten sind in folgenden Geschossen auszuführen:
Hauptgebäude: 1.-4 Obergeschoss

Angaben zu Stoffen und Bauteilen

Holzwerkstoffe müssen folgenden Kriterien entsprechen:
1. Es muss ein Ausschluss gefährlicher Stoffe, wie z.B. krebseregende Stoffe vorliegen
2. Es muss den strengen Anforderungen an die Emission in die Innenraumluft entsprechen
3. Es muss vermieden werden Stoffe zu verwenden, welche die umweltfreundliche Verwertung und Entsorgung behindern. Als Beispiel dient hier das RAL-Umweltzeichen DE-UZ 76 (Blauer Engel).

Holz muss frei von holzzerstörenden Pilzen und Insekten sein. Es darf keine Markröhren und Querrisse aufweisen.

Bei wesentlichen - von der Holzart abhängigen - Unterschieden zwischen Kern- und Splintholz soll an sichtbaren Stellen bei nicht deckenden Beschichtungen kein Splint zu sehen sein.

Pfropfen und Dübel im sichtbaren Bereich müssen von gleicher Holzart und Faserrichtung sein.

Angaben zur Ausführung:

Alle Möbel sind so auszuführen, dass sie den Beanspruchungen und dem Sicherheitsstandart eines Schulbetriebes gewachsen sind.

Alle Kanten und Ecken sind mit mind. 2 mm Rundung auszuführen, gemäß  DGUV " Sichere Schule".

Einbaumöbel

Genaue Möbelbeschreibungen und Details, sind den Vorbemerkungen oder jeweiligen Detailplänen zu entnehmen.

Alle Möbel und Verbindungen sind so auszuführen, dass sie den Beanspruchungen und dem Sicherheitsstandart eines Schulbetriebes gewachsen sind.

Anpassungen von Seiten des Handwerkers sind vorab mit dem Auftragsgeber abzuklären!

Sonstige Angaben

Der Auftragnehmer hat dafür Sorge zu tragen, dass während der Ausführung seiner Leistungen immer mindestens ein fließend deutsch sprechender Mitarbeiter seiner Firma auf der Baustelle anwesend ist.

Zu den auf der Baustelle vorzuhaltenden Ausführungsunterlagen zählt neben den Ausführungsplänen auch eine Ausfertigung dieser Leistungsbeschreibung.

Folgende Ausführungszeichnungen sind der Leistungsbeschreibung  beigefügt:
Grundrisse, Wandansichten, Möbeldetailzeichnungen

## 003 Hauptgebäude_Tischlerarbeiten_aktualisiert 28.05.2025
Datum: 14.04.2023

### Los 01 Tischlerarbeiten

**Ausführungsbeschreibung 2 -**
*Allgemeine Angaben*
Angaben zu Mobiliar:

Angaben Tischlerarbeiten:

Alle Kanten und Ecken sind mit mind. 2 mm Rundung auszuführen, gemäß  DGUV " Sichere Schule".

Tischdetailbeschreibung:
Der Wangenhochtisch, Höhe 1100mm, ist aus 40mm Multiplexplatten, HPL-beschichtet(Kopfseiten nicht beschichtet), hergestellt und auf Gehrung verleimt und mit Holzdübeln verbunden. Die Farbwahl richtet sich nach dem Farbkonzept des Bauherrn und der Bieterpalette.
Jewils 2 horizontale Fußstützen ca d=15mm angebracht.

Die Tische in der "normalen" niedrigen Ausführung, Höhe 720mm,  werden ohne Fußstütze ausgeführt.

Genaue Maße können der jeweiligen Zeichnung entnommen werden.

Abmessungen: siehe Zeichnungen der jewiligen Tischvarianten

Bei Tischkombinationen werden die einzelnen Tische zusätzlich untereinander befestigt.
Alle Tische sind am Boden unsichtbar befestigt. Bei der Befestigung muß auf den Bodenbelag geachtet werden.
(dies ist ggf. mit dem Bauherren vorab zu klären!)

Materialien in der Brandschutzklasse B1 auszuführen.

Wangensitzbank
Die Sitzbänke, als Hochbank ausgeführt, sind 800mm hoch. Die Materialstärke beläuft sich auf 40mm Multiplexplatte, natur Holzoptik
Die Sitzbänke sind  genau wie die Wangentische konstruiert, nur ohne Fußstütze.
Bei Aneinanderreihung der Sitzbänke sind sie untereinander verbunden.

Alle Wangensitzbänke sind am Boden unsichtbar befestigt. Bei der Befestigung muß auf den Bodenbelag bzw. evtl. Fußbodenheizung geachtet werden.
(dies ist ggf. mit dem Bauherren vorab zu klären!)

Materialien in der Brandschutzklasse B1 auszuführen.

Genaue Konstruktion und Abmessungen: Detailzeichnungen und Grundrisspläne

Sitzhocker
Die Sitzhocker  sind aus 24mm Multiplexplatte, Dekor: natur, Holzoptik, und auf Gehrung verleimt, konstruiert. Die Form entspricht einem Trapez,  Maße B/T/H: 60, 18/45/45mm, in der Draufsicht.
Der Hocker ist am Boden ohne Sichtverbindung befestigt.
Über eingelassene Druck-Federn kann der Hocker an der am Boden befestigten Grundplatte befestigt, aber auch wieder bei Austausch, abgenommen werden.
Die Sitzfläche ist mit Nadelvlies versehen.

Materialien in der Brandschutzklasse B1 auszuführen.

Die Farbwahl richtet sich je Geschoss nach dem Farbkonzept des Bauherrn und der Bieterpalette.

Konstruktion siehe Detailplan

Sitzbank
Die Sitzpodeste sind aus 36mm Multiplexplatten konstruiert. Die Sitzpodeste sind in Holz natur belassen. Konstruktion muss stabil und den Belastungen von der in den Grundrissen angegebenen Schülerzahl in den jeweiligen Bereichen stand halten.
Entsprechend werden die Platten verleimt und mit Dübeln miteinenader verbunden.
Die Sitzpodeste haben einen mind. 100mm zurückspringenden Sockel, der ca. 100mm hoch ist.
Die Konstruktion kann dem Detailplan(Detailplan verschiebbare Tische C-Profil) entnommen werden.
Höhe des Sitzpodestes ist 450mm, die Tiefe 500mm.

Angaben zur Rückenlehne: siehe Beschreibung nachfolgend und Wandansichten

Bei der Befestigung muß auf den Bodenbelag bzw. evtl. Fußbodenheizung geachtet werden.
(dies ist ggf. mit dem Bauherren vorab zu klären!)

Materialien in der Brandschutzklasse B1 auszuführen.

Rückenlehnen
Die Rückenlehnen sind 500mm ab Sitzfläche hoch. Der genaue Verlauf/Abmessungen der Rückenlehnen werden in den Wandansichten dargestellt.
Sie sind aus 12 mm Sperrholz mit Dübeln an der Raumwand befestigt.( Bitte auf Leitungen achten!)
Die Rückenlehnen haben auf der Sichtseite einen Nadelvliesbezug (verklebt) Die Kopfseiten der Sperrholzplatte werden nicht mit Nadelvlies beklebt, sondern als Sichtkanten ausgeführt.

Die Farbwahl richtet sich nach dem Farbkonzept des Bauherrn und der Bieterpalette.

Materialien in der Brandschutzklasse B1 auszuführen.

C-Tische
Maße ca. (B/T/H) 445x600x720mm
Die C-Tische sind über Rollen verschiebbare Tische, die in die Sitzpodeste eingearbeitet sind. Sie bestehen aus 36mm dicken HPL-beschichteten Multiplexplatten. Die Platten sind auf Gehrung geschnitten und miteinander durch Dübel zusätzlich verleimt. Die Kopfseiten sind Sichtkanten.

Die Farbwahl richtet sich je Geschoss nach dem Farbkonzept des Bauherrn und der Bieterpalette.

Materialien in der Brandschutzklasse B1 auszuführen.

Konstruktion siehe Detailplan

Whiteboard-Einrahmung
Vollholzrahmen 50/30mm aus Fichte Silber (Anlehnung an die Materialoberfläche von Fichte Silber)

#### Hauptabschnitt 01.01 431_02_260 Flur

**01.01.001 Sitzbank, 4,8m**
Sitzbank,

Höhe 450mm, Tiefe 500mm

insgesamte Länge 4,8m
An der Sitzbank sind 3 schiebbare Tische C-Profil;
Sitzbank mit zurückspringedem Sockel 100/100mm.

Die genauen Maße und Verteilung der Sitzpodeste können den Grundriss-Stellplänen entnommen werden.

Die Multiplexplatten-Oberfläche ist aus Holz-Dekor.

Die Farbwahl richtet sich nach dem Farbkonzept des Bauherrn und der Bieterpalette.

Ausführung gemäß Vorbemerkung und allgemeinen Angaben.
Menge: 4,800 m
DIN276_18: 610

**01.01.003 Rücklehne: Bezug Nadelvlies**
Rücklehne: Bezug Nadelvlies

Rücklehne: 500mm Höhe, Bezug Nadelvlies
Gesamt: ca.2,4m²
Sperrholzplatte 12mm mit Nadelvlies beklebt. In Teilen an den Rändern um 65° abgeschrägt.

Die Farbwahl richtet sich nach dem Farbkonzept des Bauherrn und der Bieterpalette.

Ausführung gemäß Vorbemerkung, den allgemeinen Angaben und Wandansichten.
Menge: 2,400 m2
DIN276_18: 610

**01.01.004 Schiebbare Tische C-Profil**
Schiebbare Tische C-Profil

445x600x720mm

Die Farbwahl richtet sich je Geschoss nach dem Farbkonzept des Bauherrn und der Bieterpalette.

Konstruktion siehe Detailplan.

Ausführung gemäß Vorbemerkung und allgemeinen Angaben.
Menge: 2,000 Stüc
DIN276_18: 610

#### Hauptabschnitt 01.02 431_02_262 Flur

**01.02.001 Sitzbank, 8,1m**
Sitzbank,

Höhe 450mm, Tiefe 500mm

insgesamte Länge 8,1m
An der Sitzbank sind 3 schiebbare Tische C-Profil;
Sitzbank mit zurückspringedem Sockel 100/100mm.

Die genauen Maße und Verteilung der Sitzpodeste können den Grundriss-Stellplänen entnommen werden.

Die Multiplexplatten-Oberfläche ist aus Holz-Dekor.

Die Farbwahl richtet sich nach dem Farbkonzept des Bauherrn und der Bieterpalette.

Ausführung gemäß Vorbemerkung und allgemeinen Angaben.
Menge: 8,100 m
DIN276_18: 610

**01.02.002 Schiebbare Tische C-Profil**
Schiebbare Tische C-Profil

445x600x720mm

Die Farbwahl richtet sich je Geschoss nach dem Farbkonzept des Bauherrn und der Bieterpalette.

Konstruktion siehe Detailplan.

Ausführung gemäß Vorbemerkung und allgemeinen Angaben.
Menge: 3,000 Stüc
DIN276_18: 610

**01.02.003 Sitzhocker trapezförmig**
Sitzhocker trapezförmig,
Maße B/T/H: 60, 18/45/45mm

festverschraubt, aus 24mm Multiplexplatte, auf Gehrung geschnitten und mit Dübeln zusäzlich verleimt
Holz-Dekor
Sitzfläche mit Nadelvlies
Die Farb- und Dekorauswahl richtet sich je Geschoss nach dem Farbkonzept des Bauherrn und der Bieterpalette.

Ausführung gemäß Vorbemerkung und allgemeinen Angaben.
Menge: 3,000 Stüc
DIN276_18: 610

#### Hauptabschnitt 01.03 431_02_263 Flur

**01.03.001 Sitzbank, 8,1m**
Sitzbank,

Höhe 450mm, Tiefe 500mm

insgesamte Länge 8,1m
An der Sitzbank sind 3 schiebbare Tische C-Profil;
Sitzbank mit zurückspringedem Sockel 100/100mm.

Die genauen Maße und Verteilung der Sitzpodeste können den Grundriss-Stellplänen entnommen werden.

Die Multiplexplatten-Oberfläche ist aus Holz-Dekor.

Die Farbwahl richtet sich nach dem Farbkonzept des Bauherrn und der Bieterpalette.

Ausführung gemäß Vorbemerkung und allgemeinen Angaben.
Menge: 8,100 m
DIN276_18: 610

**01.03.002 Schiebbare Tische C-Profil**
Schiebbare Tische C-Profil

445x600x720mm

Die Farbwahl richtet sich je Geschoss nach dem Farbkonzept des Bauherrn und der Bieterpalette.

Konstruktion siehe Detailplan.

Ausführung gemäß Vorbemerkung und allgemeinen Angaben.
Menge: 3,000 Stüc
DIN276_18: 610

**01.03.003 Sitzhocker trapezförmig**
Sitzhocker trapezförmig,
Maße B/T/H: 60, 18/45/45mm

festverschraubt, aus 24mm Multiplexplatte, auf Gehrung geschnitten und mit Dübeln zusäzlich verleimt
Holz-Dekor
Sitzfläche mit Nadelvlies
Die Farb- und Dekorauswahl richtet sich je Geschoss nach dem Farbkonzept des Bauherrn und der Bieterpalette.

Ausführung gemäß Vorbemerkung und allgemeinen Angaben.
Menge: 3,000 Stüc
DIN276_18: 610

#### Hauptabschnitt 01.04 431_03_356 Lerninsel

**01.04.001 Sitzbank, 15,4m**
Sitzbank,

Höhe 450mm, Tiefe 500mm

insgesamte Länge 15,4m

Gesamtlänge ist in unterschiedliche Teilstücke unterteilt.

Im den Teilstücken sind jeweils ein schiebbarer Tisch C-Profile;
Sitzbank mit zurückspringedem Sockel 100/100mm.

Die genauen Maße und Verteilung der Sitzpodeste,sowie der Tische C-Profil, können den Grundriss-Stellplänen entnommen werden.

Konstruktion: 36mm Multiplexplatten auf Gehrung geschnitten und verleimt mit zusätzlicher Verdübelung.
Siehe dazu auch Detailplan Sitzpodeste.

Die Multiplexplatten-Oberfläche ist aus Ahorndekor.

Die Farbwahl richtet sich nach dem Farbkonzept des Bauherrn und der Bieterpalette.

Dazugehörige Rückenlehnen werden in den Wandansichten angegeben

Ausführung gemäß Vorbemerkung und allgemeinen Angaben.
Menge: 15,400 m
DIN276_18: 610

**01.04.002 Sitzbank, 6,9m, 450mm Tiefe**
Sitzbank,

Höhe 450mm, Tiefe 450mm

insgesamte Länge 6,9m

Gesamtlänge ist in unterschiedliche Teilstücke unterteilt.

Sitzbank mit zurückspringedem Sockel 100/100mm.

Die genauen Maße und Verteilung der Sitzpodeste,sowie der Tische C-Profil, können den Grundriss-Stellplänen entnommen werden.

Konstruktion: 36mm Multiplexplatten auf Gehrung geschnitten und verleimt mit zusätzlicher Verdübelung.
Siehe dazu auch Detailplan Sitzpodeste.

Die Multiplexplatten-Oberfläche ist aus Ahorndekor.

Die Farbwahl richtet sich nach dem Farbkonzept des Bauherrn und der Bieterpalette.

Dazugehörige Rückenlehnen werden in den Wandansichten angegeben

Ausführung gemäß Vorbemerkung und allgemeinen Angaben.
Menge: 6,900 m
DIN276_18: 610

**01.04.003 Rücklehne: Bezug Nadelvlies**
Rücklehne: Bezug Nadelvlies

Rücklehne: 500mm Höhe, Bezug Nadelvlies
Gesamt: ca. 16,5m²
Sperrholzplatte 12mm mit Nadelvlies beklebt. In Teilen an den Rändern um 65° abgeschrägt.

Die Farbwahl richtet sich nach dem Farbkonzept des Bauherrn und der Bieterpalette.

Ausführung gemäß Vorbemerkung, den allgemeinen Angaben und Wandansichten.
Menge: 16,500 m2
DIN276_18: 610

**01.04.004 Mehrstufiges Sitzpodest, mit Eck-Freiform**
Mehrstufiges Sitzpodest, mit Eck-Freiform

2,87m Doppelpodest
8,72m Sitzbodest
3,74m² Rückenlehne mit Nadelvlies

Auf der einen Seite der  bauseitigen Mauer 2-stufiges Sitzpodest
jedes Podest hat eine Sitzhöhe 450mm, Tiefe 500mm
Geamthöhe Podest: 900mm
Auf der anderen Seite der Mauer 1-stufiges Sitzpodest,  Sitzhöhe 450mm, Tiefe 500mm
Rückenlehne wie in den Wandansichten beschrieben ausgeführt. Bezug: Nadelvlies geklebt

Die genauen Maße des Sitzpodests kann dem Grundrissplan entnommen werden.

Konstruktion: 36mm Multiplexplatten auf Gehrung geschnitten und verleimt mit zusätzlicher Verdübelung.
Umlaufender Sockel 100mm eingerückt und 100mm hoch.

Die Sitzbänke sind aus Multiplexplatten konstruiert, deren Oberfläche aus Holzdekordekor besteht.

Die Farb- und Dekorauswahl richtet sich je Geschoss nach dem Farbkonzept des Bauherrn und der Bieterpalette.

Ausführung gemäß Vorbemerkung und allgemeinen Angaben.
Menge: 1,000 Stüc
DIN276_18: 610

**01.04.005 Flachprofil E6 / EV1 Naturton eloxiert**
Flachprofil E6 / EV1 Naturton eloxiert
50mm hoch / 2mm Stärke
verklebt und verschraubt

Montage nur an Bankteilen ohne Schubtisch
ca. alle 400mm vorgebohrt und angesenkt
Menge: 32,000 m

**01.04.006 Schiebbare Tische C-Profil**
Schiebbare Tische C-Profil

445x600x720mm

Die Farbwahl richtet sich je Geschoss nach dem Farbkonzept des Bauherrn und der Bieterpalette.

Konstruktion siehe Detailplan.

Ausführung gemäß Vorbemerkung und allgemeinen Angaben.
Menge: 3,000 Stüc
DIN276_18: 610

**01.04.007 Sitzhocker trapezförmig**
Sitzhocker trapezförmig,
Maße B/T/H: 60, 18/45/45mm

festverschraubt, aus 24mm Multiplexplatte, auf Gehrung geschnitten und mit Dübeln zusäzlich verleimt
Holz-Dekor
Sitzfläche mit Nadelvlies
Die Farb- und Dekorauswahl richtet sich je Geschoss nach dem Farbkonzept des Bauherrn und der Bieterpalette.

Ausführung gemäß Vorbemerkung und allgemeinen Angaben.
Menge: 7,000 Stüc
DIN276_18: 610

**01.04.008 Wangenhochtisch, Typ 2, 1200mm lang; festverschraubt**
Wangentisch, Typ 2,
Maße: (B/T/H) 1200 x 700 x 1100mm,

bestehend aus 40mm dicke HPL-beschichtete Multiplexplatte, abgeschrägt
Genaue Maße und Konstruktion können den Tischplänen entnommen werden;
am Boden fest verschraubt, Bodenbefestigung nicht sichtbar; Sichtkante der Konstruktion in Multiplex-Optik
mit 2 horizontalen Edelstahl-Fußstützen d=10mm

Die Farbwahl richtet sich je Geschoss nach dem Farbkonzept des Bauherrn und der Bieterpalette.

Bei Tischkombinationen werden die einzelnen Tische zusätzlich befestigt.

Ausführung gemäß Vorbemerkung und allgemeinen Angaben.
Menge: 1,000 Stüc
DIN276_18: 610

**01.04.009 Wangenhochtisch, Typ 9, 1100mm lang; festverschraubt**
Wangentisch, Typ 9,
Maße: (B/T/H) 1100 x 700 x 1100mm,

bestehend aus 40mm dicke HPL-beschichtete Multiplexplatte, abgeschrägt
Genaue Maße und Konstruktion können den Tischplänen entnommen werden;
am Boden fest verschraubt, Bodenbefestigung nicht sichtbar; Sichtkante der Konstruktion in Multiplex-Optik
mit 2 horizontalen Edelstahl-Fußstützen d=10mm

Die Farbwahl richtet sich je Geschoss nach dem Farbkonzept des Bauherrn und der Bieterpalette.

Bei Tischkombinationen werden die einzelnen Tische zusätzlich befestigt.

Ausführung gemäß Vorbemerkung und allgemeinen Angaben.
Menge: 1,000 Stüc
DIN276_18: 610

**01.04.010 Wangenhochtisch, Typ 11, 1500mm lang; festverschraubt**
Wangentisch, Typ 11,
Maße: (B/T/H) 1500 x 700 x 1100mm,

bestehend aus 40mm dicke HPL-beschichtete Multiplexplatte, abgeschrägt
Genaue Maße und Konstruktion können den Tischplänen entnommen werden;
am Boden fest verschraubt, Bodenbefestigung nicht sichtbar; Sichtkante der Konstruktion in Multiplex-Optik
mit 2 horizontalen Edelstahl-Fußstützen d=10mm

Die Farbwahl richtet sich je Geschoss nach dem Farbkonzept des Bauherrn und der Bieterpalette.

Bei Tischkombinationen werden die einzelnen Tische zusätzlich befestigt.

Ausführung gemäß Vorbemerkung und allgemeinen Angaben.
Menge: 1,000 Stüc
DIN276_18: 610

**01.04.011 Wangensitzbank 1100x300mm; festverschraubt**
Wangensitzbank
Maße: (B/T/H) 1100x30x800mm,

bestehend aus 40mm dicke  Multiplexplatte,  abgeschrägt;
Die Konstruktion ist im wesentlichen gleich mit der Konstruktion der Wangentische.
Genaue Maße und Konstruktion können dem Grundrissplan entnommen werden;
am Boden fest verschraubt, Sichtkante in Multiplex-Optik und Holz-Dekor.

Dekorauswahl nach Bieterpalette

Ausführung gemäß Vorbemerkung und allgemeinen Angaben.
Menge: 1,100 m
DIN276_18: 610

**01.04.012 Wangensitzbank 1105x300mm; festverschraubt**
Wangensitzbank
Maße: (B/T/H) 1105x30x800mm,

bestehend aus 40mm dicke  Multiplexplatte,  abgeschrägt;
Die Konstruktion ist im wesentlichen gleich mit der Konstruktion der Wangentische.
Genaue Maße und Konstruktion können dem Grundrissplan entnommen werden;
am Boden fest verschraubt, Sichtkante in Multiplex-Optik und Holz-Dekor.

Dekorauswahl nach Bieterpalette

Ausführung gemäß Vorbemerkung und allgemeinen Angaben.
Menge: 1,105 m
DIN276_18: 610

**01.04.013 Wangensitzbank 690x300mm; festverschraubt**
Wangensitzbank
Maße: (B/T/H) 690x30x800mm,

bestehend aus 40mm dicke  Multiplexplatte,  abgeschrägt;
Die Konstruktion ist im wesentlichen gleich mit der Konstruktion der Wangentische.
Genaue Maße und Konstruktion können dem Grundrissplan entnommen werden;
am Boden fest verschraubt, Sichtkante in Multiplex-Optik und Holz-Dekor.

Dekorauswahl nach Bieterpalette

Ausführung gemäß Vorbemerkung und allgemeinen Angaben.
Menge: 0,690 m
DIN276_18: 610

**01.04.014 Wangensitzbank 725x300mm; festverschraubt**
Wangensitzbank
Maße: (B/T/H) 725x30x800mm,

bestehend aus 40mm dicke  Multiplexplatte,  abgeschrägt;
Die Konstruktion ist im wesentlichen gleich mit der Konstruktion der Wangentische.
Genaue Maße und Konstruktion können dem Grundrissplan entnommen werden;
am Boden fest verschraubt, Sichtkante in Multiplex-Optik und Holz-Dekor.

Dekorauswahl nach Bieterpalette

Ausführung gemäß Vorbemerkung und allgemeinen Angaben.
Menge: 0,730 m
DIN276_18: 610

**01.04.015 Wangentisch, Typ 17, 1500x700x720mm lang; festverschraubt**
Wangentisch, Typ 17,
Maße: (B/T/H) 1500 x 700 x 720mm,

bestehend aus 40mm dicke HPL-beschichtete Multiplexplatte, abgeschrägt
Genaue Maße und Konstruktion können den Tischplänen entnommen werden;
am Boden fest verschraubt, Bodenbefestigung nicht sichtbar; Sichtkante der Konstruktion in Multiplex-Optik
ohne Fußstützen

Die Farbwahl richtet sich je Geschoss nach dem Farbkonzept des Bauherrn und der Bieterpalette.

Bei Tischkombinationen werden die einzelnen Tische zusätzlich befestigt.

Ausführung gemäß Vorbemerkung und allgemeinen Angaben.
Menge: 1,000 Stüc
DIN276_18: 610

**01.04.016 Wangentisch, Typ 13, 1700x700x720mm lang; festverschraubt**
Wangentisch, Typ 17,
Maße: (B/T/H) 1700 x 700 x 720mm,

bestehend aus 40mm dicke HPL-beschichtete Multiplexplatte, abgeschrägt
Genaue Maße und Konstruktion können den Tischplänen entnommen werden;
am Boden fest verschraubt, Bodenbefestigung nicht sichtbar; Sichtkante der Konstruktion in Multiplex-Optik
ohne Fußstützen

Die Farbwahl richtet sich je Geschoss nach dem Farbkonzept des Bauherrn und der Bieterpalette.

Bei Tischkombinationen werden die einzelnen Tische zusätzlich befestigt.

Ausführung gemäß Vorbemerkung und allgemeinen Angaben.
Menge: 1,000 Stüc
DIN276_18: 610

**01.04.017 Rahmen für Whiteboard, BxTxH=ca. 1800x50x2135mm**
Rahmen für Whiteboard,
BxTxH=ca. 1800x50x2135mm

Material: Vollholz (Fichte silber)

Materialauswahl nach Bieterpalette
(in Anlehnung an Fichte Silber)

Auf Gehrung geschnitten und verleimt,
an der Wand zu befestigen.

Ausführung gemäß Vorbemerkungund allgemeinen Angaben.
Menge: 1,000 Stüc
DIN276_18: 610

#### Hauptabschnitt 01.05 431_03_361 Flur

**01.05.001 Sitzbank, 8,1m**
Sitzbank,

Höhe 450mm, Tiefe 500mm

insgesamte Länge 8,1m
An der Sitzbank sind 3 schiebbare Tische C-Profil;
Sitzbank mit zurückspringedem Sockel 100/100mm.

Die genauen Maße und Verteilung der Sitzpodeste können den Grundriss-Stellplänen entnommen werden.

Die Multiplexplatten-Oberfläche ist aus Holz-Dekor.

Die Farbwahl richtet sich nach dem Farbkonzept des Bauherrn und der Bieterpalette.

Ausführung gemäß Vorbemerkung und allgemeinen Angaben.
Menge: 8,100 m
DIN276_18: 610

**01.05.002 Schiebbare Tische C-Profil**
Schiebbare Tische C-Profil

445x600x720mm

Die Farbwahl richtet sich je Geschoss nach dem Farbkonzept des Bauherrn und der Bieterpalette.

Konstruktion siehe Detailplan.

Ausführung gemäß Vorbemerkung und allgemeinen Angaben.
Menge: 3,000 Stüc
DIN276_18: 610

**01.05.003 Sitzhocker trapezförmig**
Sitzhocker trapezförmig,
Maße B/T/H: 60, 18/45/45mm

festverschraubt, aus 24mm Multiplexplatte, auf Gehrung geschnitten und mit Dübeln zusäzlich verleimt
Holz-Dekor
Sitzfläche mit Nadelvlies
Die Farb- und Dekorauswahl richtet sich je Geschoss nach dem Farbkonzept des Bauherrn und der Bieterpalette.

Ausführung gemäß Vorbemerkung und allgemeinen Angaben.
Menge: 3,000 Stüc
DIN276_18: 610

#### Hauptabschnitt 01.06 431_03_362 Flur

**01.06.001 Sitzbank, 8,1m**
Sitzbank,

Höhe 450mm, Tiefe 500mm

insgesamte Länge 8,1m
An der Sitzbank sind 3 schiebbare Tische C-Profil;
Sitzbank mit zurückspringedem Sockel 100/100mm.

Die genauen Maße und Verteilung der Sitzpodeste können den Grundriss-Stellplänen entnommen werden.

Die Multiplexplatten-Oberfläche ist aus Holz-Dekor.

Die Farbwahl richtet sich nach dem Farbkonzept des Bauherrn und der Bieterpalette.

Ausführung gemäß Vorbemerkung und allgemeinen Angaben.
Menge: 8,100 m
DIN276_18: 610

**01.06.002 Schiebbare Tische C-Profil**
Schiebbare Tische C-Profil

445x600x720mm

Die Farbwahl richtet sich je Geschoss nach dem Farbkonzept des Bauherrn und der Bieterpalette.

Konstruktion siehe Detailplan.

Ausführung gemäß Vorbemerkung und allgemeinen Angaben.
Menge: 3,000 Stüc
DIN276_18: 610

**01.06.003 Sitzhocker trapezförmig**
Sitzhocker trapezförmig,
Maße B/T/H: 60, 18/45/45mm

festverschraubt, aus 24mm Multiplexplatte, auf Gehrung geschnitten und mit Dübeln zusäzlich verleimt
Holz-Dekor
Sitzfläche mit Nadelvlies
Die Farb- und Dekorauswahl richtet sich je Geschoss nach dem Farbkonzept des Bauherrn und der Bieterpalette.

Ausführung gemäß Vorbemerkung und allgemeinen Angaben.
Menge: 3,000 Stüc
DIN276_18: 610

#### Hauptabschnitt 01.07 431_03_360 Flur

**01.07.001 Sitzbank, 4,8m**
Sitzbank,

Höhe 450mm, Tiefe 500mm

insgesamte Länge 4,8m
An der Sitzbank sind 3 schiebbare Tische C-Profil;
Sitzbank mit zurückspringedem Sockel 100/100mm.

Die genauen Maße und Verteilung der Sitzpodeste können den Grundriss-Stellplänen entnommen werden.

Die Multiplexplatten-Oberfläche ist aus Holz-Dekor.

Die Farbwahl richtet sich nach dem Farbkonzept des Bauherrn und der Bieterpalette.

Ausführung gemäß Vorbemerkung und allgemeinen Angaben.
Menge: 4,800 m
DIN276_18: 610

**01.07.002 Rücklehne: Bezug Nadelvlies**
Rücklehne: Bezug Nadelvlies

Rücklehne: 500mm Höhe, Bezug Nadelvlies
Gesamt: ca.2,4m²
Sperrholzplatte 12mm mit Nadelvlies beklebt. In Teilen an den Rändern um 65° abgeschrägt.

Die Farbwahl richtet sich nach dem Farbkonzept des Bauherrn und der Bieterpalette.

Ausführung gemäß Vorbemerkung, den allgemeinen Angaben und Wandansichten.
Menge: 2,400 m2
DIN276_18: 610

**01.07.003 Schiebbare Tische C-Profil**
Schiebbare Tische C-Profil

445x600x720mm

Die Farbwahl richtet sich je Geschoss nach dem Farbkonzept des Bauherrn und der Bieterpalette.

Konstruktion siehe Detailplan.

Ausführung gemäß Vorbemerkung und allgemeinen Angaben.
Menge: 2,000 Stüc
DIN276_18: 610

#### Hauptabschnitt 01.08 431_04_456 Lerninsel

**01.08.001 Sitzbank, 17,5m**
Sitzbank,

Höhe 450mm, Tiefe 500mm

insgesamte Länge 17,5m

Gesamtlänge ist in unterschiedliche Teilstücke unterteilt.

Im den Teilstücken sind jeweils ein schiebbarer Tisch C-Profile;
Sitzbank mit zurückspringedem Sockel 100/100mm.

Die genauen Maße und Verteilung der Sitzpodeste,sowie der Tische C-Profil, können den Grundriss-Stellplänen entnommen werden.

Konstruktion: 36mm Multiplexplatten auf Gehrung geschnitten und verleimt mit zusätzlicher Verdübelung.
Siehe dazu auch Detailplan Sitzpodeste.

Die Multiplexplatten-Oberfläche ist aus Ahorndekor.

Die Farbwahl richtet sich nach dem Farbkonzept des Bauherrn und der Bieterpalette.

Dazugehörige Rückenlehnen werden in den Wandansichten angegeben

Ausführung gemäß Vorbemerkung und allgemeinen Angaben.
Menge: 17,500 m
DIN276_18: 610

**01.08.002 Sitzbank, 7,4m, 450mm Tiefe**
Sitzbank,

Höhe 450mm, Tiefe 450mm

insgesamte Länge 7,4m

Gesamtlänge ist in unterschiedliche Teilstücke unterteilt.

Sitzbank mit zurückspringedem Sockel 100/100mm.

Die genauen Maße und Verteilung der Sitzpodeste,sowie der Tische C-Profil, können den Grundriss-Stellplänen entnommen werden.

Konstruktion: 36mm Multiplexplatten auf Gehrung geschnitten und verleimt mit zusätzlicher Verdübelung.
Siehe dazu auch Detailplan Sitzpodeste.

Die Multiplexplatten-Oberfläche ist aus Ahorndekor.

Die Farbwahl richtet sich nach dem Farbkonzept des Bauherrn und der Bieterpalette.

Dazugehörige Rückenlehnen werden in den Wandansichten angegeben

Ausführung gemäß Vorbemerkung und allgemeinen Angaben.
Menge: 7,400 m
DIN276_18: 610

**01.08.003 Rücklehne: Bezug Nadelvlies**
Rücklehne: Bezug Nadelvlies

Rücklehne: 500mm Höhe, Bezug Nadelvlies
Gesamt: ca. 8m²
Sperrholzplatte 12mm mit Nadelvlies beklebt. In Teilen an den Rändern um 65° abgeschrägt.

Die Farbwahl richtet sich nach dem Farbkonzept des Bauherrn und der Bieterpalette.

Ausführung gemäß Vorbemerkung, den allgemeinen Angaben und Wandansichten.
Menge: 8,000 m2
DIN276_18: 610

**01.08.004 Mehrstufiges Sitzpodest, mit Eck-Freiform**
Mehrstufiges Sitzpodest, mit Eck-Freiform

2,87m Doppelpodest
8,72m Sitzbodest
3,74m² Rückenlehne mit Nadelvlies

Auf der einen Seite der bauseitigen Mauer 2-stufiges Sitzpodest
jedes Podest hat eine Sitzhöhe 450mm, Tiefe 500mm
Geamthöhe Podest: 900mm
Auf der anderen Seite der Mauer 1-stufiges Sitzpodest,  Sitzhöhe 450mm, Tiefe 500mm
Rückenlehne wie in den Wandansichten beschrieben ausgeführt. Bezug: Nadelvlies geklebt

Die genauen Maße des Sitzpodests kann dem Grundrissplan entnommen werden.

Konstruktion: 36mm Multiplexplatten auf Gehrung geschnitten und verleimt mit zusätzlicher Verdübelung.
Umlaufender Sockel 100mm eingerückt und 100mm hoch.

Die Sitzbänke sind aus Multiplexplatten konstruiert, deren Oberfläche aus Holzdekordekor besteht.

Die Farb- und Dekorauswahl richtet sich je Geschoss nach dem Farbkonzept des Bauherrn und der Bieterpalette.

Ausführung gemäß Vorbemerkung und allgemeinen Angaben.
Menge: 1,000 Stüc
DIN276_18: 610

**01.08.005 Flachprofil E6 / EV1 Naturton eloxiert**
Flachprofil E6 / EV1 Naturton eloxiert
50mm hoch / 2mm Stärke
verklebt und verschraubt

Montage nur an Bankteilen ohne Schubtisch
ca. alle 400mm vorgebohrt und angesenkt
Menge: 30,000 m

**01.08.006 Schiebbare Tische C-Profil**
Schiebbare Tische C-Profil

445x600x720mm

Die Farbwahl richtet sich je Geschoss nach dem Farbkonzept des Bauherrn und der Bieterpalette.

Konstruktion siehe Detailplan.

Ausführung gemäß Vorbemerkung und allgemeinen Angaben.
Menge: 4,000 Stüc
DIN276_18: 610

**01.08.007 Sitzhocker trapezförmig**
Sitzhocker trapezförmig,
Maße B/T/H: 60, 18/45/45mm

festverschraubt, aus 24mm Multiplexplatte, auf Gehrung geschnitten und mit Dübeln zusäzlich verleimt
Holz-Dekor
Sitzfläche mit Nadelvlies
Die Farb- und Dekorauswahl richtet sich je Geschoss nach dem Farbkonzept des Bauherrn und der Bieterpalette.

Ausführung gemäß Vorbemerkung und allgemeinen Angaben.
Menge: 7,000 Stüc
DIN276_18: 610

**01.08.008 Wangentisch, Typ 15, 1080x700x720mm lang; festverschraubt**
Wangentisch, Typ 15,
Maße: (B/T/H) 1080 x 700 x 720mm,

bestehend aus 40mm dicke HPL-beschichtete Multiplexplatte, abgeschrägt
Genaue Maße und Konstruktion können den Tischplänen entnommen werden;
am Boden fest verschraubt, Bodenbefestigung nicht sichtbar; Sichtkante der Konstruktion in Multiplex-Optik
ohne Fußstützen

Die Farbwahl richtet sich je Geschoss nach dem Farbkonzept des Bauherrn und der Bieterpalette.

Bei Tischkombinationen werden die einzelnen Tische zusätzlich befestigt.

Ausführung gemäß Vorbemerkung und allgemeinen Angaben.
Menge: 1,000 Stüc
DIN276_18: 610

**01.08.009 Wangentisch, Typ 8, 2200x700x720mm lang; festverschraubt**
Wangentisch, Typ 8,
Maße: (B/T/H) 2200 x 700 x 720mm,

bestehend aus 40mm dicke HPL-beschichtete Multiplexplatte, abgeschrägt
Genaue Maße und Konstruktion können den Tischplänen entnommen werden;
am Boden fest verschraubt, Bodenbefestigung nicht sichtbar; Sichtkante der Konstruktion in Multiplex-Optik
ohne Fußstützen

Die Farbwahl richtet sich je Geschoss nach dem Farbkonzept des Bauherrn und der Bieterpalette.

Bei Tischkombinationen werden die einzelnen Tische zusätzlich befestigt.

Ausführung gemäß Vorbemerkung und allgemeinen Angaben.
Menge: 1,000 Stüc
DIN276_18: 610

**01.08.010 Wangenhochtisch, Typ 11, 1500mm lang; festverschraubt**
Wangentisch, Typ 11,
Maße: (B/T/H) 1500 x 700 x 1100mm,

bestehend aus 40mm dicke HPL-beschichtete Multiplexplatte, abgeschrägt
Genaue Maße und Konstruktion können den Tischplänen entnommen werden;
am Boden fest verschraubt, Bodenbefestigung nicht sichtbar; Sichtkante der Konstruktion in Multiplex-Optik
mit 2 horizontalen Edelstahl-Fußstützen d=10mm

Die Farbwahl richtet sich je Geschoss nach dem Farbkonzept des Bauherrn und der Bieterpalette.

Bei Tischkombinationen werden die einzelnen Tische zusätzlich befestigt.

Ausführung gemäß Vorbemerkung und allgemeinen Angaben.
Menge: 1,000 Stüc
DIN276_18: 610

**01.08.011 Wangenhochtisch, Typ 9, 1100mm lang; festverschraubt**
Wangentisch, Typ 9,
Maße: (B/T/H) 1100 x 700 x 1100mm,

bestehend aus 40mm dicke HPL-beschichtete Multiplexplatte, abgeschrägt
Genaue Maße und Konstruktion können den Tischplänen entnommen werden;
am Boden fest verschraubt, Bodenbefestigung nicht sichtbar; Sichtkante der Konstruktion in Multiplex-Optik
mit 2 horizontalen Edelstahl-Fußstützen d=10mm

Die Farbwahl richtet sich je Geschoss nach dem Farbkonzept des Bauherrn und der Bieterpalette.

Bei Tischkombinationen werden die einzelnen Tische zusätzlich befestigt.

Ausführung gemäß Vorbemerkung und allgemeinen Angaben.
Menge: 1,000 Stüc
DIN276_18: 610

**01.08.012 Wangenhochtisch, Typ 3, 1100mm lang; festverschraubt**
Wangentisch, Typ 3,
Maße: (B/T/H) 1100/800 x 700 x 1100mm,

bestehend aus 40mm dicke HPL-beschichtete Multiplexplatte, abgeschrägt
Genaue Maße und Konstruktion können den Tischplänen entnommen werden;
am Boden fest verschraubt, Bodenbefestigung nicht sichtbar; Sichtkante der Konstruktion in Multiplex-Optik
mit 2 horizontalen Edelstahl-Fußstützen d=10mm

Die Farbwahl richtet sich je Geschoss nach dem Farbkonzept des Bauherrn und der Bieterpalette.

Bei Tischkombinationen werden die einzelnen Tische zusätzlich befestigt.

Ausführung gemäß Vorbemerkung und allgemeinen Angaben.
Menge: 2,000 Stüc
DIN276_18: 610

**01.08.013 Wangensitzbank 1200x300mm lang; festverschraubt**
Wangensitzbank,
Maße: (B/T/H) 1200x30x800mm,

bestehend aus 40mm dicke  Multiplexplatte,  abgeschrägt;
Die Konstruktion ist im wesentlichen gleich mit der Konstruktion der Wangentische.
Genaue Maße und Konstruktion können dem Grundrissplan entnommen werden;
am Boden fest verschraubt, Sichtkante in Multiplex-Optik und Holz-Dekor.

Dekorauswahl nach Bieterpalette

Ausführung gemäß Vorbemerkung und allgemeinen Angaben.
Menge: 1,200 m
DIN276_18: 610

**01.08.014 Wangensitzbank 1100x300mm lang; festverschraubt**
Wangensitzbank,
Maße: (B/T/H) 3 x 1100x30x800mm,

bestehend aus 40mm dicke  Multiplexplatte,  abgeschrägt;
Die Konstruktion ist im wesentlichen gleich mit der Konstruktion der Wangentische.
Genaue Maße und Konstruktion können dem Grundrissplan entnommen werden;
am Boden fest verschraubt, Sichtkante in Multiplex-Optik und Holz-Dekor.

Dekorauswahl nach Bieterpalette

Ausführung gemäß Vorbemerkung und allgemeinen Angaben.
Menge: 2,200 m
DIN276_18: 610

**01.08.015 Rahmen für Whiteboard, BxTxH=ca. 1800x50x2135mm**
Rahmen für Whiteboard,
BxTxH=ca. 1800x50x2135mm

Material: Vollholz (Fichte silber)

Materialauswahl nach Bieterpalette
(in Anlehnung an Fichte Silber)

Auf Gehrung geschnitten und verleimt,
an der Wand zu befestigen.

Ausführung gemäß Vorbemerkungund allgemeinen Angaben.
Menge: 1,000 Stüc
DIN276_18: 610

#### Hauptabschnitt 01.09 431_04_461 Flur

**01.09.001 Sitzbank, 8,1m**
Sitzbank,

Höhe 450mm, Tiefe 500mm

insgesamte Länge 8,1m
An der Sitzbank sind 3 schiebbare Tische C-Profil;
Sitzbank mit zurückspringedem Sockel 100/100mm.

Die genauen Maße und Verteilung der Sitzpodeste können den Grundriss-Stellplänen entnommen werden.

Die Multiplexplatten-Oberfläche ist aus Holz-Dekor.

Die Farbwahl richtet sich nach dem Farbkonzept des Bauherrn und der Bieterpalette.

Ausführung gemäß Vorbemerkung und allgemeinen Angaben.
Menge: 8,100 m
DIN276_18: 610

**01.09.002 Schiebbare Tische C-Profil**
Schiebbare Tische C-Profil

445x600x720mm

Die Farbwahl richtet sich je Geschoss nach dem Farbkonzept des Bauherrn und der Bieterpalette.

Konstruktion siehe Detailplan.

Ausführung gemäß Vorbemerkung und allgemeinen Angaben.
Menge: 3,000 Stüc
DIN276_18: 610

**01.09.003 Sitzhocker trapezförmig**
Sitzhocker trapezförmig,
Maße B/T/H: 60, 18/45/45mm

festverschraubt, aus 24mm Multiplexplatte, auf Gehrung geschnitten und mit Dübeln zusäzlich verleimt
Holz-Dekor
Sitzfläche mit Nadelvlies
Die Farb- und Dekorauswahl richtet sich je Geschoss nach dem Farbkonzept des Bauherrn und der Bieterpalette.

Ausführung gemäß Vorbemerkung und allgemeinen Angaben.
Menge: 3,000 Stüc
DIN276_18: 610

#### Hauptabschnitt 01.10 431_04_462 Flur

**01.10.001 Sitzbank, 8,1m**
Sitzbank,

Höhe 450mm, Tiefe 500mm

insgesamte Länge 8,1m
An der Sitzbank sind 3 schiebbare Tische C-Profil;
Sitzbank mit zurückspringedem Sockel 100/100mm.

Die genauen Maße und Verteilung der Sitzpodeste können den Grundriss-Stellplänen entnommen werden.

Die Multiplexplatten-Oberfläche ist aus Holz-Dekor.

Die Farbwahl richtet sich nach dem Farbkonzept des Bauherrn und der Bieterpalette.

Ausführung gemäß Vorbemerkung und allgemeinen Angaben.
Menge: 8,100 m
DIN276_18: 610

**01.10.002 Schiebbare Tische C-Profil**
Schiebbare Tische C-Profil

445x600x720mm

Die Farbwahl richtet sich je Geschoss nach dem Farbkonzept des Bauherrn und der Bieterpalette.

Konstruktion siehe Detailplan.

Ausführung gemäß Vorbemerkung und allgemeinen Angaben.
Menge: 3,000 Stüc
DIN276_18: 610

**01.10.003 Sitzhocker trapezförmig**
Sitzhocker trapezförmig,
Maße B/T/H: 60, 18/45/45mm

festverschraubt, aus 24mm Multiplexplatte, auf Gehrung geschnitten und mit Dübeln zusäzlich verleimt
Holz-Dekor
Sitzfläche mit Nadelvlies
Die Farb- und Dekorauswahl richtet sich je Geschoss nach dem Farbkonzept des Bauherrn und der Bieterpalette.

Ausführung gemäß Vorbemerkung und allgemeinen Angaben.
Menge: 3,000 Stüc
DIN276_18: 610

#### Hauptabschnitt 01.11 431_04_460 Flur

**01.11.001 Sitzbank, 4,8m**
Sitzbank,

Höhe 450mm, Tiefe 500mm

insgesamte Länge 4,8m
An der Sitzbank sind 3 schiebbare Tische C-Profil;
Sitzbank mit zurückspringedem Sockel 100/100mm.

Die genauen Maße und Verteilung der Sitzpodeste können den Grundriss-Stellplänen entnommen werden.

Die Multiplexplatten-Oberfläche ist aus Holz-Dekor.

Die Farbwahl richtet sich nach dem Farbkonzept des Bauherrn und der Bieterpalette.

Ausführung gemäß Vorbemerkung und allgemeinen Angaben.
Menge: 4,800 m
DIN276_18: 610

**01.11.002 Rücklehne: Bezug Nadelvlies**
Rücklehne: Bezug Nadelvlies

Rücklehne: 500mm Höhe, Bezug Nadelvlies
Gesamt: ca.2,4m²
Sperrholzplatte 12mm mit Nadelvlies beklebt. In Teilen an den Rändern um 65° abgeschrägt.

Die Farbwahl richtet sich nach dem Farbkonzept des Bauherrn und der Bieterpalette.

Ausführung gemäß Vorbemerkung, den allgemeinen Angaben und Wandansichten.
Menge: 2,400 m2
DIN276_18: 610

**01.11.003 Schiebbare Tische C-Profil**
Schiebbare Tische C-Profil

445x600x720mm

Die Farbwahl richtet sich je Geschoss nach dem Farbkonzept des Bauherrn und der Bieterpalette.

Konstruktion siehe Detailplan.

Ausführung gemäß Vorbemerkung und allgemeinen Angaben.
Menge: 2,000 Stüc
DIN276_18: 610
